# EIS 2
Angebotsaufforderung (GAEB 90, DA83)
Währung: EUR
Auftraggeber: Covivio Wohnen GmbH

## Zusätzlicher Text
Lieferung und Einbau von Kellertrennwänden

BauteilMengeRiegel35 mTower36 m

## Zusätzlicher Text
Grundstück:
EIS2 - Eiswerderstraße 12 in 13585 Berlin/Spandau

Neubauprojekt:

Das Projekt EIS-2 umfasst einen Gewerberiegel mit einem Hochhaus. Beide
Bauabschnitte erhalten eine verbindende Tiefgarage. Insgesamt sollen im
Turm 17 Wohnungen sowie eine Büro- bzw. Praxisfläche und im Erdgeschoss
ein Restaurant entstehen. Im angrenzenden Riegel werden weitere
Büroflächen und ein Boardinghouse mit 68 Miet-Apartments untergebracht.
Insgesamt entstehen 224 unterirdische Stellplätze.

Das Projekt EIS 2 setzt sich aus zwei oberirdischen Gebäudeteilen
zusammen: Turm und Riegel. Beide werden unabhängig voneinander
erschlossen, besitzen aber Verbindungen in den unterirdischen
Geschossen, damit die Stellplätze der Tiefgaragen von beiden
Gebäudeteilen erreichbar sind. Der Riegel soll dreigeschossig mit
Staffelgeschoss sowie zwei unterirdischen Geschossen errichtet werden.
Die beiden Untergeschosse (UG) beinhalten zwei Tiefgaragenebenen. Das 1.
Untergeschoss wird mit einer Zu- und Abfahrtsrampe an der nördlichen
Stirnseite des Riegels erschlossen. Die Tiefgaragenebene im 2.UG ist
über eine innenliegende Rampe mit der Verbindungsgarage zwischen beiden
Baufeldern verknüpft. Diese Verbindungsgarage bekommt im Norden eine
Einfahrtsrampe. Für die Ausfahrtsrampe wird die Westseite des bereits
gebauten nördlichen Garagenteils geöffnet um hier die neue Ausfahrtrampe
einzubauen.

Das Erdgeschoss und das 1. Obergeschoss des Riegels sollen eine
Büronutzung erhalten. Für das 2. Obergeschoss und das Staffelgeschoss
ist eine Nutzung als Boardinghouse geplant. Das Gebäude erhält drei
Eingänge. Der Haupteingang befindet sich an der Westfassade in einer
gläsernen Fuge, welche in der Fassade den Übergang zum Turm markiert.
Weiter nördlich gibt es einen weiteren Eingang von Westen und an der
Ostfassade den Ausgang eines Fluchttreppenhauses. Der Turm ist
zehngeschossig mit Staffelgeschoss konzipiert. Im Erdgeschoss soll ein
Restaurant mit Außenterrasse und im 1.Obergeschoss eine Büro- und
Praxisfläche errichtet werden. In den darüberliegenden Geschossen
entstehen 17 Eigentumswohnungen. Bei dem Turm handelt es sich um ein
Hochhaus gemäß Hochhausrichtlinie. Die Vertikalerschließung erfolgt
daher über einen Sicherheitstreppenraum mit Druckbelüftung und zwei
Aufzügen, von denen einer als Feuerwehraufzug ausgeführt wird. Die
Gastronomie im Erdgeschoss erhält einen separaten Eingang. Gebäudelage,
Abmessung, Grenz- und Gebäudeabstände, Grundriss- und Gebäudeform des
Objekts sind aus den Planunterlagen ersichtlich.

Bauabschnitte Neubau:
EIS2 - Riegel
EIS2 - Turm

Kennzahlen Turm:
Wohneinheiten  = 17 WE
Gewerbe: 1 Restaurant, 1 Gewerbe (5 Büroräume und 1 Besprechungsraum)

Kennzahlen Riegel:
Gemietete Wohneinheiten  = 68 Apartments
Gewerbe = 1 Gewerbe (13 Büroräume, 2 Seminarräume, 1 Boarding House und
2x Geschäftsführung)

Kennzahlen EIS2:
Gewerbliche Einheiten (Insgesamt) = 43
Wohnen Turm (2.-10,OG) = 2.303 m²Office Turm (1.OG) = 269 m²Gastro
Turm (EG) = 436 m²Office Riegel (EG)  = 1.203 m²Boardinghouse Riegel
(1.-3,OG)  = 3.672 m²Summe Gewebe = 5.578 m²

BGF
Riegel: 5.738,9 m²Tumr: 4.515,64 m²inkl. UG-1 und UG-2

Sonstiges:
Die vorgesehenen Bauleistungen werden entsprechend der derzeit
geltenden öffentlich-rechtlichen Vorschriften, der dort geforderten
bautechnischen Nachweise und nach den allgemein anerkannten Regeln der
Baukunst und der Technik ausgeführt. Die Anforderungen des Brandschutzes
sind einzuhalten.

Die Erschließung des Grundstückes an das vollständig ausgebaute
öffentliche Straßenland im Sinne des Baugesetzbuches und des
Erschließungsbeitragsgesetzes ist gesichert.

Die Dimensionierung sämtlicher Medien werden mit den Versorgungsträgern
entsprechend des heutigen Standards abgestimmt und eingerichtet.

## Kellertrenwände
Datum: 13.12.23

### Titel 01 Kellertrennwände EIS2

*Hinweis*
ATV - 0.2 - Allgemeine Vorbemerkungen
02.01. Allgemeines
Anschlüsse für Wasser, Energie und Abwasser werden
durch den AG in erforderlichem Maß auf dem Baufeld zur
Verfügung gestellt. Die Kosten hierfür werden über
einen in der Auftragsverhandlung festzulegenden
Prozentsatz von der Schlussrechnungssumme in Abzug
gebracht. Die Verteilung der Medien vom Übergabepunkt
(z.B Baustromverteiler des AG) bis zum Arbeitsplatz ist
Sache des AN.
WC-Einrichtungen werden zu Verfügung gestellt,
Abrechnung analog obigem Absatz. Tagesunterkünfte
können durch den AG gegen eine im Verhandlungsgespräch
noch zu vereinbarende Monatspauschale zur Verfügung
gestellt werden. Für vom AN selbst vorgesehene
Lagerflächen u.ä. besteht generelle Abstimmungspflicht
mit dem AG. Der AN kann ggf. aus Platzgründen keine
eigenen Tagesunterkünfte, Magazincontainer, etc.
aufstellen.
Durch die örtliche Bauleitung werden eine
Baustellenordnung und der SiGe-Plan an den AN
übergeben.
02. 02. Angaben zur Ausführung
Die Baustelle ist vor Angebotsabgabe, spätestens jedoch
vor Auftragsverhandlung durch den Bieter zu
besichtigen. Alle sich aus den Örtlichkeiten ergebenden
Aufwendungen sind einzukalkulieren.
Bei der Abwicklung der vertraglichen Leistungen hat der
AN nur Personal einzusetzen, das vorher mit den
notwendigen Sicherheitsbestimmungen, wie
Unfallverhütungsvorschriften etc. Vertraut gemacht
wurde. Die Sicherheitsbestimmungen sind bei der
Durchführung der Arbeiten einzuhalten.
Baustellenführungspersonal, Vorarbeiter, etc. müssen
der deutschen Sprache in Wort und Schrift mächtig sein!
Vor Arbeitsbeginn ist dem AG das verantwortliche
Führungspersonal und alle am Bau Beteiligten
schriftlich zu benennen.
Der Einheitspreis des Angebotes ist maßgebend. Das gilt
auch dann, wenn das Produkt aus Mengen und
Einheitspreis fehlerhaft ist (z.B. auf Grund von
Rechen- oder Eingabefehler).
Sämtliche Einheitspreise sind Nettopreise. Die
Mehrwertsteuer ist gesondert auszuweisen.
02.03. Neben- und Besondere Leistungen
Mit den Einheitspreisen abgegolten sind, wenn
nachstehend nicht gesondert aufgeführt, das Einrichten,
Vorhalten und Räumen der Baustelle incl. An- und Abfuhr
aller für die Arbeiten erforderlichen Maschinen und
Geräte, alle Nebenleistungen und besondere Leistungen,
die zur restlosen Fertigstellung der Arbeiten notwendig
sind.
02.04. Sonstiges
Die mit der örtlichen Bauleitung abgesprochenen
Zwischen- und Endtermine sind Vertragstermine und
unbedingt einzuhalten. Sollten zur Einhaltung der
vereinbarten Termine Überstunden erforderlich werden,
erfolgt hierfür keine zusätzliche Vergütung.
Unverzüglich nach Auftragserteilung, hat der AN dem AG
unaufgefordert seine Urkalkulation zu übergeben.
Nachtragsangebote müssen der Einheitsspreisbasis auf
Grundlage o.g. Urkalkulation des Auftrages entsprechen.
Sie unterliegen ggf. der Preisprüfung des Bauherren.
Arbeiten auf Nachweis dürfen nur für die gemäß
Leistungsverzeichnis vorgesehene Leistung, oder auf
besondere Anweisung des Auftraggebers vor Arbeitsbeginn
ausgeführt werden. Die Rapporte müssen arbeitstäglich
zur Anerkennung vorgelegt werden. Verspätet vorgelegte
Rapporte werden nicht anerkannt. Der AN verliert in
diesem Fall seinen Vergütungsanspruch.
Die separat vereinbarten Stundenverrechnungssätze
beinhalten sämtliche Lohnkosten, Sozialaufwendungen,
Lohnnebenkosten und Allgemeine Geschäftskosten. Kosten
für An- und Abfahrt, Aufsichtspersonal und
Überstundenzuschläge werden nicht gesondert vergütet.
Stundenlohnarbeiten werden nur angewendet, wenn auf der
Grundlage der Urkalkulation kein Nachtragsangebot des
AN zu Stande kommt.
Der Bieter ist verpflichtet, die im
Leistungsverzeichnis beschriebenen Positionen auf
Vollständigkeit, fachgerechte Ausführung und Eignung
für den vorgesehenen Verwendungszweck zu überprüfen.
Sinnvolle oder notwendig erscheinende Änderungen oder
Zusätze sind mit einer entsprechenden Begründung in
einem Zusatzangebot einzureichen.
Der AN hat seine Arbeiten mit den sonstigen auf der
Baustelle tätigen Unternehmen in Abstimmung mit dem AG
so zu koordinieren, dass ein reibungsloser Ablauf der
Arbeiten gewährleistet ist.
Der Arbeitsplatz ist täglich sauber (besenrein) zu
verlassen. Sollte der AN dieser
Verpflichtung nicht nachkommen, ist der AG berechtigt,
ohne weitere Vorankündigung die Beräumung / Säuberung
der Arbeitsplätze durch Dritte zu veranlassen. Die
daraus entsehenden Kosten trägt der AN.

*Hinweis*
TECHNISCHE VORBEMERKUNGEN
METALLBAUARBEITEN INNEN
1.0 Grundlagen
Der sachliche Geltungsbereich ergibt sich ebenso wie
die technische Ausführung aus den ATV
DIN 18 360 Metallbauarbeiten
und den anerkannten Regeln der Technik.
Ergänzend sind u.a. folgende ATV / DIN zu
berücksichtigen:
DIN 18 299  Allgemeine Regelungen für Bauarbeiten jeder
Art
DIN 18 040  Barrierefreies Bauen
DIN 18 335  Stahlbauarbeiten
DIN 18 357  Beschlagarbeiten
DIN 18 363  Maler- und Lackierarbeiten-Beschichtungen
DIN 18 364  Korrosionsschutzarbeiten an Stahlbauten
DIN 4102  Brandverhalten von Baustoffen und Bauteilen
DIN 4109 Schallschutz im Hochbau, Anforderungen und
Nachweise
DIN 1055-2  Einwirkungen auf Tragwerke
DIN EN ISO12944  Beschichtungsstoffe- Korrosionsschutz
von Stahlbauten durch Beschichtungssysteme
DIN 18 111-1
Türzargen - Stahlzargen - Teil 1: Standardzargen
(1-schalig und 2 schalig) für gefälzte Türen in
Mauerwerkswänden
und Ständerwerkswänden
DIN 18 111-4
Türzargen - Stahlzargen - Teil 4: Einbau von
Stahlzargen
DIN EN ISO 8501
Vorbereitung von Stahloberflächen vor dem Auftragen von
Beschichtungsstoffen
Merkblatt 405
Merkblatt 405: Korrosionsschutz von Stahlkonstruktionen
durch Beschichtungssysteme
Herausgeber: Stahl-Informations-Zentrum
Merkblatt 822
Merkblatt 822: Die Verarbeitung von Edelstahl Rostfrei
Herausgeber: Informationsstelle Edelstahl Rostfrei
Merkblatt 823
Merkblatt 823: Schweißen von Edelstahl Rostfrei
Herausgeber: Informationsstelle Edelstahl Rostfrei
Weiterhin gelten sämtliche europäischen und nationalen
Vorschriften, Merkblätter, Stoff- und Prüfnormen usw.
jeweils in ihrer aktuellen Fassung.
Als vereinbart gelten weiterhin die
Herstellerverarbeitungsangaben, Zulassungen und
Empfehlungen der jeweiligen Fachverbände.
2.0 Ausführung und Konstruktion
2.1 Allgemeine Hinweise zur Ausführung und Konstruktion
Der AN überprüft eigenverantwortlich am Bau die in den
Zeichnungen angegebenen Maße und klärt Unstimmigkeiten
vor Arbeitsausführung mit dem AG ab.
Ist Schweißen nur auf zinkfreiem Untergrund zulässig,
sind die Flanken auf einer Breite von mindestens 10 mm
vollständig von Zink zu befreien.
Bei Schweißarbeiten in der Nähe von Bauteilen der
Baustoffklasse B2 bzw. B3 nach DIN 4102 Teil 1 sind
geeignete Brandschutzmaßnahmen vom Auftragnehmer zu
treffen. Das gilt analog für oberflächenfertige
Bauteile anderer Baustoffklassen, insbesondere für
glänzende, lackierte und gläserne Oberflächen.
Der Nachweis der Schweißerprüfung für die
entsprechenden Arbeiten kann vom Auftraggeber
personenbezogen verlangt werden.
Ebenso kann der Nachweis über ausgebildete
Schweißaufsichtspersonen gemäß DIN EN ISO 14731 -
Schweißaufsicht; Aufgaben und Verantwortung, gefordert
werden.
Alle notwendigen Schmiede-, Bohr- und Schweißarbeiten
sind grundsätzlich vor dem Verzinken auszuführen. Die
Gewinde verzinkter Gewindebolzen sind bei der Montage
nicht nachzuschneiden, sondern anzuschmelzen. Analog
ist bei durch die Verzinkung unbeweglich gewordenen
Bändern und anderen beweglichen Teilen zu verfahren.
Die Verbindung von Bauteilen als lösbare oder nicht
lösbare Verbindung ist dem Auftragnehmer freigestellt,
sofern sich nicht aus Plänen, Beschreibungen,
Werkzeichnungen oder Normen etwas anderes ergibt.
Dehnungs- und Montagestöße sind in ausreichender Zahl
einzuplanen. Sie sind so zu gestalten, dass eine
geräuschlose und ungehinderte Bewegung der Elemente
untereinander und gegen den Baukörper gewährleistet
ist.
Zur Verankerung der Stahlkonstruktion in dafür
vorgesehene Bauelemente sind nur Dübel mit
bauaufsichtlicher Zulassung zu verwenden.
Es sind keine freie Enden von Handläufen und Geländern
in Flucht- und Rettungswegen von Gebäuden mit größerer
Nutzeranzahl zulässig.
Bei dem Zusammenbau unterschiedlicher Metalle muss
sichergestellt sein, dass keine Kontaktkorrosion
auftritt.
Für jegliche Beschichtungs-, Maler- und Lackierarbeiten
sind Probeflächen auszuführen. Diese sind nach
angemessener Standzeit auf Ihre Haftfähigkeit und Ihre
Untergrundverträglichkeit zu prüfen.
Alle Teile sind vor dem Einbau ausreichend gegen
Korrosion zu schützen. In Feuchträumen sind nur nicht
rostende Teile zuverwenden.
Feuerverzinkte Teile sind nicht zu fetten, sondern
anderweitig (z.B. im Chromsäurebad) zu passivieren.
Fehlstellen und Beschädigungen sind auf der Baustelle
nach Möglichkeit mit Spritzverzinkung zu beseitigen,
anderenfalls ist Zinkstaubbeschichtung mit 94 - 96 %
Zinkstaubanteil zulässig. Schweißschlacken und
Rauchniederschläge sind vorher zu beseitigen. Zinknasen
dürfen nicht abgeschlagen oder abgeschnitten werden.
Ein manuelles Bearbeiten oder Abschmelzen ist zulässig
und ggf. notwendig.
2.2 Geländer und Umwehrungen
Geländer und sonstige Umwehrungen müssen die aus
Sicherheitsgründen geforderte Höhe haben. Das gleiche
gilt für den lichten Abstand senkrechter Geländerstäbe
sowie für den Abstand zum Fußboden. Dabei sind die
Bauordnungen der Länder zu beachten; bei Unklarheiten
ist der Architekt zu befragen.
Bei Ausführung von Geländern sind folgende
Mindestanforderungen unaufgefordert zwingend
einzuhalten:
Senkr. Stababstand:  < 120 mm
Max. horiz. Abstände (Durchtreten):< 40 mm
Max. Abstand Stufe/Untergurt:  < 160 mm
Höhe <12,00 m ü.Gelände:  > 900 mm ü. Fertigbelag
Höhe > 12,00 m ü. Gelände:  > 1100 mm ü. Fertigbelag
Min. Lastaufnahme:  > 1,0 KN/ m im öffentl. Bereich
Die vorgenannten Lasten sind in einer Höhe von 1,00 m
über Fertigbelag in Ansatz zu bringen.
Geländer sind so zu bemessen, daß sie die auftretenden
Belastungen ohne sichtbare Verformungen aufnehmen. Die
Prüfung hat entsprechend ETB mit weichem und hartem
Stoß zu erfolgen. Des weiteren sind Längsstöße und
Schiebennähe bei thermischer Belastung zu bemessen. Der
AN führt den entsprechenden prüffähigen statischen
Nachweis.
Der AN ist für die Bemessung aller Bauteile,
Verbindungen und Befestigungsmittel allein
verantwortlich. Werden vom AG Dimensionierungen
genannt, so sind diese als gestalterischer Vorschlag zu
verstehen und durch den AN prüffähig nachzuweisen.
Sofern die Berechnungen des AN andere Dimensionierungen
ergeben, als die Gestaltungsvorschläge des AG vorsehen,
so ist der AG rechtzeitig vor Arbeitsausführung
hierüber schriftlich in Kenntnis zu setzen.
2.3 Befestigung
Die Verankerung am Bau muss die temperaturbedingte
Verformung spannungsfrei aufnehmen können.
Die eingesetzten Dübel zur Befestigung müssen auf den
Untergrund abgestimmt sein; ihre Spreizkräfte dürfen
keine zu großen inneren Spannungen erzeugen. Bei nicht
ausreichend festem Untergrund sind Injektionsanker zu
verwenden. Das Einschlagen von Schrauben in
Standarddübel ist nicht zulässig. Fehlbohrungen sind
mindestens im Abstand entsprechend der Tiefe des
Bohrloches bzw. des fünffachen Dübelaußendurchmessers
zu korrigieren.
Befestigungen von schweren Bauteilen auf Wärmedämm-
Verbundsystemen dürfen nur mit wärmedämmenden und
druckfesten Stützkörpern, Konsolen oder sonstigen für
den Zweck geeigneten Bauteilen ausgeführt werden.
Anschweißplatten sind rechtzeitig vom Auftragnehmer zum
bauseitigen Einbau in Stahlbetonbauteile zu liefern.
2.4 Statik
Eine prüffähige statische Berechnung aller
Konstruktionen / Verankerungen ist rechtzeitig vor
Ausführungsbeginn beim Prüfingenieur einzureichen.
Grundsätzlich dürfen nur bauaufsichtlich zugelassene
Befestigungs- und Verbindungsmittel aus dem System
eines Herstellers verwendet werden, dabei sind die
entsprechenden Zulassungen und Einbauvorschriften zu
beachten.
Soweit der AN nicht bauaufsichtlich zugelassene Systeme
verwendet, sind von ihm zu eigenen Lasten die
erforderlichen Zustimmungen im Einzelfall termingerecht
zu erbringen.
Muster zu gestalterisch wichtigen Verbindungen
entsprechend Beschreibung im LV sind dem Architekten
zur Genehmigung vorzulegen.
2.5 Konstruktions- und Ausführungspläne
Die vom AN erstellten Unterlagen müssen dem
Tragwerksplaner, Architekten und Prüfingenieur zur
Prüfung und Freigabe vorgelegt werden, vor Genehmigung
dürfen die Werkstatt- bzw. Montagearbeiten nicht
begonnen werden.
Es sind nur Bauausführungen auf Basis der vom AG
freigegebenen Pläne zugelassen.
Eine freigegebene Planung entbindet den Auftragnehmer
aber nicht von seiner eigenen Prüfungs- und
Hinweispflicht und von seiner Planungsverantwortung.
Diese bleiben unberührt.

#### Bereich 01.01 Riegel

**01.01.010 Stahlamellen-Trennwandsystem**
Stahllamellen-Trennwandsystem aus verzinkten
Stahlprofilen
liefern und montieren.
Die senkrechte Stahllamellen sind als offenes System
mit
Abstand zwischen den Lamellen zu montieren.
Die Stützen werden an Decke und Boden befestigt.
Alle anfallenden Schneide-, Ausklinkungs- und
Anpassungsarbeiten sind passend zur Einbausituation
einzukalkulieren.
Die Montage des Trennwandsystems erfolgt mit ca.
100 mm Bodenabstand.
Türen werden zur Abrechnung übermessen.

Systemhöhe: 2000 mm
Rohbauhöhe: 2048 mm
Deckendämmung: keine

Angebotenes Fabrikat:
'
..........................................'
vom Bieter einzutragen
Menge: 35,000 lfm

**01.01.020 Zulage für Lamellentür im System (B: 0,80 m)**
Zulage für Türen im System, nach außen öffnend,
vorgerichtet für Schwenkriegelschloß.

Größe ca. 800 x 2000 mm
Menge: 7,000 St

**01.01.030 Zulage für zusätzliche Vierkantpfosten**
30 x 30 mm, welche als Wandanschluß benötigt werden.
Erforderlich
wenn kein sicherer Halt oder wenn Rohrtrassen / Kanäle
etc.
diese erforderlich machen.
Keine lotgerechten Wände/Bausubstanz!
Oder wenn Dämmung an den Wänden vorhanden ist.
Menge: 5,000 St

**01.01.040 Zulage für Ausklinkungen/Kürzen**
in den Trennwänden / Türen bei Trassen /
Unterzügen/Flankendämmung etc.
Menge: 20,000 St

**01.01.050 Schwenkriegelschloss**
schwarz, inkl. versenkbarem & drehbarem Türgriff,
inkl. aller Beschläge, zur Aufnahme eines bauseitigen
Profilhalbzylinders. (Schließnasenstellung 90° rechts)

Hinweis: mit verstellbarer Schließnase
(Empfehlung Profilhalbzylinder 30/10 oder 32/10)
Menge: 7,000 St

**01.01.060 Lichtschalterleiste aus verzinktem Stahlblech**
Lichtschalterleiste zur Befestigung von Lichtschaltern,

Steckdosen und Elektrokabeln, verzinkt liefern
und montieren.

Mindestabmessung: 190 x 150 mm.
Größe ca. 1000 x 2000 mm
Menge: 14,000 St

**01.01.070 Nummernschild (groß)**
mit den Abmessungen von 10x10cm! Eine Platte wird an
den Türpfosten oder das Türblatt geschraubt.
Auf der Grundplatte wird die Nummerndarstellung
angebracht/geklebt!

Farbe: rot; Schriftfarbe: weiß
Schriftzeichen: Buchstaben, Zahlen, Pictogramme etc.
Menge: 7,000 St

**01.01.080 Anfahrpauschale**
*** Bedarfsposition ohne GB
wenn bauherrenseitig Montage in mehreren Abschnitten
gewünscht oder aufgrund baulicher Gegebenheiten
erforderlich!
ab 2. Anfahrt oder bei Leistungsabruf unter 30lfm
Menge: 1,000 St

#### Bereich 01.02 Tower

**01.02.010 Stahlamellen-Trennwandsystem 2200 mm**
Stahlamellen-Trennwandsystem aus verzinkten
Stahlprofilen
liefern und montieren.
Die senkrechte Stahllamellen sind als offenes System
mit
Abstand zwischen den Lamellen zu montieren.
Die Stützen werden an Decke und Boden befestigt.
Alle anfallenden Schneide, Ausklinkungs, und
Anpassungsarbeiten sind passend zur Einbausituation
einzukalkulieren.
Die Montage des Trennwandsystems erfolgt mit ca.
100 mm Bodenabstand.
Türen werden zur Abrechnung übermessen.

Systemhöhe: 2200 mm
Rohbauhöhe: 2048 mm
Deckendämmung: keine
Deckenhöhe: ca. 3550 mm

Angebotenes Fabrikat:
'
..........................................'
vom Bieter einzutragen
Menge: 36,000 lfm

**01.02.020 Zulage für Lamellentür im System (B: 0,80 m)**
*** Bedarfsposition ohne GB
Zulage für Türen im System, nach außen öffnend,
vorgerichtet für Schwenkriegelschloß.

Größe ca. 800 x 2000 mm
Menge: 1,000 St

**01.02.030 Zulage für Lamellentür im System (B: 1,00 m)**
Zulage für Türen im System, nach außen öffnend,
vorgerichtet für Schwenkriegelschloß.

Größe ca. 800 x 2000 mm
Menge: 9,000 St

**01.02.040 Lamellentür im Mauerwerk**
Die Montage der Türen erfolgt zwischen 2 Stützen.
Stützen
werden mit Montagewinkeln zusätzlich am Mauerwerk
arretiert, nach außen öffnend,  vorgerichtet für
Schwenkriegelschloß.

Einbaumaß = ca. 860mm Breite x 2000mm Höhe

Kann vor, hinter oder zwischen dem Mauerwerk
montiert werden, je nach Öffnungsmaß.

Einbauort: Keller 7
Menge: 1,000 St

**01.02.050 Zulage für Türverlängerung von 190 mm als Türaufsatz.**
Dient zur Anpassung an die Trennwandhöhe 2200mm.
Menge: 10,000 St

**01.02.060 Zulage für verlängerte Vierkantpfosten**
erforderlich bei Raumhöhen zwischen 3,00m - 3,60m
Menge: 34,000 lfm

**01.02.070 Zulage für zusätzliche Vierkantpfosten**
30 x 30 mm, welche als Wandanschluß benötigt werden.
Erforderlich
wenn kein sicherer Halt oder wenn Rohrtrassen / Kanäle
etc.
diese erforderlich machen.
Keine lotgerechten Wände/Bausubstanz!
Oder wenn Dämmung an den Wänden vorhanden ist.
Menge: 5,000 St

**01.02.080 Zulage für Ausklinkungen/Kürzen**
in den Trennwänden / Türen bei Trassen /
Unterzügen/Flankendämmung etc.
Menge: 20,000 St

**01.02.090 Schwenkriegelschloss**
schwarz, inkl. versenkbarem & drehbarem Türgriff,
inkl. aller Beschläge, zur Aufnahme eines bauseitigen
Profilhalbzylinders. (Schließnasenstellung 90° rechts)
Hinweis: mit verstellbarer Schließnase
(Empfehlung Profilhalbzylinder 30/10 oder 32/10)
Menge: 10,000 St

**01.02.100 Lichtschalterleiste aus verzinktem Stahlblech**
Lichtschalterleiste zur Befestigung von Lichtschaltern,

Steckdosen und Elektrokabeln, verzinkt liefern
und montieren.

Mindestabmessung: 190 x 150 mm.
Größe ca. 1000 x 2000 mm
Menge: 20,000 St

**01.02.110 Nummernschild (groß)**
mit den Abmessungen von 10x10cm! Eine Platte wird an
den Türpfosten oder das Türblatt geschraubt.
Auf der Grundplatte wird die Nummerndarstellung
angebracht/geklebt!

Farbe: rot; Schriftfarbe: weiß
Schriftzeichen: Buchstaben, Zahlen, Pictogramme etc.
Menge: 10,000 St

**01.02.120 Zulage Übersteigschutz über den Trennwänden (Einzellamellenprofil)**
Stahllamellenprofil von 115 mm breite wird waagerecht
kellerinnenseitig montiert. (vermittelt zwischen
Unterkante
Decke und Oberkante Trennwand)
Menge: 36,000 lfm

**01.02.130 Anfahrpauschale**
*** Bedarfsposition ohne GB
wenn bauherrenseitig Montage in mehreren Abschnitten
gewünscht oder aufgrund baulicher Gegebenheiten
erforderlich!
ab 2. Anfahrt oder bei Leistungsabruf unter 30lfm
Menge: 1,000 St

USt %: 19,00
